# KGM, Erweiterungsneubau Hort Sudenburg
Angebotsaufforderung (GAEB DA XML 3.1, DA83)
Projekt: 301231
Währung: EUR
Nebenangebote zugelassen: ja
Auftraggeber: Landeshauptstadt Magdeburg, Kommunales Gebäudemanagement, Eigenbetrieb Kommunales Gebäudemanagement, Gerhart-Hauptmann-Straße 24 - 26, 39108 Magdeburg
Erstellt mit: GXML Toolbox V3.3 R20210630, iTWO_64 V12.0.618, 03.03.2026

## A. Baubeschreibung
A.  B A U B E S C H R E I B U N G

Angaben zum Bauvorhaben

Name und Anschrift des Auftraggebers
Landeshauptstadt Magdeburg
Eigenbetrieb Kommunales Gebäudemanagement
Gerhart-Hauptmann-Str. 24-26
39108 Magdeburg

Beschreibung des Bauvorhabens
Der Erweiterungsneubau wird auf dem westlichen Schulhof als eingeschossiger Solitär errichtet. Um den Baumbestand zu schützen, hat er die Form eines Winkels.
Die Horträume mit den großen Fenstern sind nach Norden
und Osten ausgerichtet. Sämtliche Nebenräume inklusive der Sanitärräume orientieren sich Richtung Süden.
Die maximale Ausdehnung des Gebäudes beträgt in der Länge ca. 31,5 m und in der Breite etwa 15,3 m.

Angabe zur Örtlichkeit

Anschrift der Baustelle
Braunschweiger Str. 27
39112 Magdeburg

Lage des Grundstücks
Das Grundstück befindet sich im Eigentum der Landeshauptstadt Magdeburg.

Termine und Fristen

siehe Besondere Vertragsbedingungen (FB 214) in der Angebotsaufforderung

Angaben zur Baustelle

Die für den Umfang der Leistungen dieses LVs erforderliche Baustelleneinrichtung ist in die Einheitspreise mit einzukalkulieren.

Lage und Transportwege, für den Verkehr freizuhaltende Flächen, Lagerplätze siehe Übersichtsplan Baustelleneinrichtung.

Ver- und Entsorgungsleistungsanschlüsse für Strom/(Ab-)Wasser siehe Übersichtsplan Baustelleneinrichtung

Schutz vorhandenen Bewuchses:
Eine Beschädigung von Bäumen, Pflanzbeständen und Vegetationsflächen ist zu vermeiden.

Hindernisse im Erdreich:
Das Grundstück wird im Vorfeld und während der Erdarbeiten der Baumaßnahme auf vermutete Kampfmittel untersucht.

Sonstige Angaben

Der Auftragnehmer hat dafür Sorge zu tragen, dass während der Ausführung seiner Leistungen immer mindestens ein fließend deutsch sprechender Mitarbeiter seiner Firma auf der Baustelle anwesend ist.

Zu den auf der Baustelle vorzuhaltenden Ausführungsunterlagen zählt neben den Ausführungsplänen auch eine Ausfertigung dieser Leistungsbeschreibung.

Ausführungszeichnungen sind der Leistungsbeschreibung im Originalmaßstab beigefügt.

Hinweis

Durch den SiGeKo wird eine Baustellenordnung übergeben.

## B. Leistungsumfang
B.  L E I S T U N G S U M F A N G

Gegenstand dieser Ausschreibung sind folgende Arbeiten:

- Reinigungsarbeiten

## C. Anlagenverzeichnis
C.  A N L A G E N V E R Z E I C H N I S

Folgende Unterlagen sind Teil der Ausschreibungsunterlagen und sind bei der Ausarbeitung des Angebotes zu beachten:

Architektenpläne
185.00-00-A-HB-1-001-24- Lageplan - Baustelleneinrichtung.pdf
185.00-00-A-HB-2-001-24- Grundriss.pdf

## ZTV - Allgemeines
ZUSÄTZLICHE TECHNISCHE VERTRAGSBEDINGUNGEN
A L L G E M E I N E S

Mitgeltende Normen und Regeln
Es gelten jeweils die Normen und Regeln, wie in der VOB/C im jeweiligen Gewerk aufgeführt, in der zum Vertragsabschluss gültigen Fassung einschließlich der Änderungen, Berichtigungen und Beiblätter.

Sauberkeit auf der Baustelle
Der Auftragnehmer ist für Ordnung und Sauberkeit auf der Baustelle verantwortlich. Dieses betrifft den Abfall und die Verunreinigungen, die aus dem Arbeitsbereich des Auftragnehmers herrühren.

Die Baustelle ist arbeitstäglich zu säubern, der anfallende Schutt ist außerhalb des Baustellengeländes entsprechend den gesetzlichen Bestimmungen zu entsorgen. Der Arbeitsplatz ist so aufzuräumen, dass niemand durch Materialien, Werkzeuge usw. behindert oder gefährdet wird. Verkehrs-, Flucht-, und
Rettungswege sind ständig freizuhalten.

Durch den Auftragnehmer verschmutzte öffentliche Straßen sind umgehend, mindestens arbeitstäglich, zu säubern. Solche Verunreinigungen sind durch geeignete Maßnahmen möglichst zu vermeiden. Trotzdem auftretende Verunreinigungen sind so rechtzeitig zu beseitigen, dass durch sie keine Gefährdung des öffentlichen Verkehrs entstehen kann.

Vorhandene Straßen und Wege im Baustellenbereich sind zu schützen und am Ende der Bauarbeiten, falls beschädigt, wieder in den ursprünglichen Zustand zu versetzen.

Sollte der Auftragnehmer der Aufforderung nach Sauberkeit auf der Baustelle nicht innerhalb von 3 Tagen nachgekommen, ist der Auftraggeber berechtigt, eine Reinigung zu Lasten des Auftragnehmers durchführen zu lassen.

## ZTV - Bauseitige Ausstattung
ZUSÄTZLICHE TECHNISCHE VERTRAGSBEDINGUNGEN
B A U S E I T I G E
B A U S T E L L E N E I N R I C H T U N G

Bauzaun
wird durch den Auftraggeber zur Verfügung gestellt.

Sanitärraum
wird durch den Auftraggeber zur Verfügung gestellt.

## ZTV - Dokumentation
ZUSÄTZLICHE TECHNISCHE VERTRAGSBEDINGUNGEN
D O K U M E N T A T I O N

Bestandsunterlagen werden dem AG 10 Werktage vor der Abnahme nach Vorgabe geordnet 2-fach übergeben, Übergabe von Unterlagen über Datenträger, als DVD, Schnittstelle DXF, erfolgt in Abstimmung mit dem AG.

Einzureichen sind:
- Abnahme-, Einweisungs- und Prüfprotokolle
- Nachweise zur Bauart
- Bauprodukt-Datenblätter, Sicherheitshinweise
- Wartungs- und Pflegehinweise
- Hersteller-/Fabrikatsverzeichnis
- Montage- und Werkstattzeichnungen
  nach dem Stand der Ausführung
- Entsorgungsnachweise

## Los 15: Baureinigung
Datum: 03.03.2026

### Bereich 1 Baureinigung

*Hinweis: ZTV - Baureinigung*
ZUSÄTZLICHE TECHNISCHE VERTRAGSBEDINGUNGEN
B A U R E I N I G U N G

1. REGELN
Für die Ausführung dieser Arbeiten gelten die anerkannten Regeln der Technik sowie nachrangig die Richtlinien der Produkthersteller. Dieses können u.a. sein:
DIN 18299: Allg. Regelungen für Bauarbeiten jeder Art
Richtlinien für Vergabe und Abrechnung von Baureinigungsarbeiten (Beiblatt Nr. 033/1)

2. LEISTUNGSUMFANG
Die Leistung umfasst Leistungen zur Baureinigung während der Bauzeit sowie die komplette Bauschlussreinigung.

3. AUSFÜHRUNG
keine zusätzlichen Vereinbarungen

#### Abschnitt 1.1 Bauzwischenreinigung

**1.1.10 Bauzwischenreinigung vor Estricharbeiten**
Bauzwischenreinigung der Bodenplatte
vor Estricharbeiten

grobe Verschmutzungen entfernen
und vollflächig saugen

einschließlich
entsorgen der Verschmutzungen
Menge: 300,000 m2
Kostengruppe DIN 276 2018-12: 397

**1.1.20 Bauzwischenreinigung vor Bodenbelagsarbeiten**
Bauzwischenreinigung des Estrichs
vor Bodenbelagsarbeiten

grobe Verschmutzungen entfernen
und vollflächig saugen

einschließlich
entsorgen der Verschmutzungen
Menge: 300,000 m2
Kostengruppe DIN 276 2018-12: 397

#### Abschnitt 1.2 Boden- und Wandflächen reinigen

**1.2.10 Bodenbelag Fliesen R10 reinigen**
Bodenbelag Fliesen
Rutschfestigkeitsklasse: R10
reinigen durch Nasswischen

einschließlich Sockelleisten
Menge: 40,000 m2
Kostengruppe DIN 276 2018-12: 397

**1.2.30 Wandbelag Fliesen reinigen**
Wandbelag Fliesen
reinigen durch Feuchtwischen
Menge: 132,000 m2
Kostengruppe DIN 276 2018-12: 397

**1.2.40 Bodenbelag Linoleum reinigen**
Bodenbelag Linoleum
Rutschfestigkeitsklasse: R9
reinigen durch Nasswischen

einschließlich Sockelleisten
Menge: 300,000 m2
Kostengruppe DIN 276 2018-12: 397

**1.2.50 Bodenbelag Beschichtung reinigen**
Bodenbelag Beschichtung
Rutschfestigkeitsklasse: R9
reinigen durch Nasswischen

einschließlich Sockelleisten
Menge: 10,000 m2
Kostengruppe DIN 276 2018-12: 397

#### Abschnitt 1.3 Glasflächen

**1.3.10 Glasflächen Außen reinigen**
Glasflächen
von Außenfenstern und -türen
einschließlich Rahmen, Falze, Beschläge, Griffe
und Fensterbänke
beidseitig reinigen durch Feuchtwischen
Menge: 60,000 m2
Kostengruppe DIN 276 2018-12: 397

**1.3.20 Glasflächen Innen reinigen**
Glasflächen
von Innenfenstern und Rohrrahmentüren
einschließlich Rahmen, Falze, Beschläge, Griffe
und Fensterbänke
beidseitig reinigen durch Feuchtwischen
Menge: 60,000 m2
Kostengruppe DIN 276 2018-12: 397

#### Abschnitt 1.4 Objekte

**1.4.10 Innentür 1-flg. reinigen**
Innentür, 1-flügelig,
bestehend aus Türblatt, Holzumfassungszarge und Garnitur
einschließlich Rahmen, Falze, Beschläge, Griffe
reinigen durch Feuchtwischen
Menge: 20,000 St
Kostengruppe DIN 276 2018-12: 397

**1.4.20 Schalter und Steckdosen feucht wischen**
Alle Schalter und Steckdosen
reinigen durch Feuchtwischen
Menge: 55,000 St
Kostengruppe DIN 276 2018-12: 397

**1.4.30 Sanitärobjekte reinigen**
Sanitärobjekt  (Waschbecken, WC)
reinigen durch Desinfizieren und Feuchtwischen
Menge: 21,000 St
Kostengruppe DIN 276 2018-12: 397

### Bereich 2 Sonstiges

#### Abschnitt 2.1 Stundenlohnarbeiten

**2.1.10 Stundenlohnarbeiten Facharbeiter**
Stundenlohnarbeiten auf besondere Anordnung der örtlichen Bauleitung des Auftraggebers.

Die Stundenverrechnungssätze sind einschließlich aller gesetzlichen, sozialen und freiwilligen Leistungen und Abgaben zu kalkulieren sowie mit den Zuschlägen für Überstunden, Schmutz, Gefahr, Wegegeldern, Auslösungen etc. Die angebotenen Stundensätze sind unter Beachtung der preisrechtlichen Vorschriften zu ermitteln und gelten unabhängig von der Anzahl der abzurechnenden Stunden.

Eine Vergütung erfolgt nur, wenn die Stundennachweise von der örtlichen Bauleitung des AG werktäglich bestätigt sind.

Stundenlohnarbeiten eines Facharbeiters
Menge: 10,000 Std
Kostengruppe DIN 276 2018-12: 397

**2.1.20 Stundenlohnarbeiten Helfer**
Stundenlohnarbeiten
wie vor beschrieben
eines Helfers
Menge: 10,000 Std
Kostengruppe DIN 276 2018-12: 397
